# Junta de movimiento de PVC beige h: 10 mm. Long: 2, 5 m

- Propiedad del archivo: CONSTRUNARIO
- Formato: FIEBDC-3/2012
- Programa: Construnario Versión 3.51
- Fecha de los precios: 24/10/2013
- Divisa: EUR

**NJ3PV10BE** m Junta de movimiento de PVC beige h: 10 mm. Long: 2, 5 m.
Junta de dilatación prefabricada para absorber los movimientos de las superficies revestidas Novojunta® 3 de Emac®. Fabricada mediante co-extrusión de PVC color beige Nº 03. Perfil de 2,50 m. de longitud, con doble ala de fijación y destinado a complementar baldosas u otro tipo de revestimientos con un espesor total de 10 mm, colocado según se indica en la ficha técnica del fabricante.
