# Junta de movimiento de aluminio+PVC h: 4, 5 mm. Long.: 2, 5 m. Gris Nº02

- Propiedad del archivo: CONSTRUNARIO
- Formato: FIEBDC-3/2012
- Programa: Construnario Versión 3.51
- Fecha de los precios: 24/10/2013
- Divisa: EUR

**NJUAL04GR25** m Junta de movimiento de aluminio+PVC h: 4, 5 mm. Long.: 2, 5 m. Gris Nº02
Junta de dilatación prefabricada para absorber los movimientos de las superficies revestidas Novojunta® SliMM de Emac®. Diseñada para cerámica microespesorada, gresites y mosaicos finos. Formada por dos perfiles de aluminio unidos lateralmente a un cuerpo central de PVC flexible color gris nº02. Perfil de 2,50 m. de longitud, protegido con film protector, con alas de fijación troqueladas mediante perforaciones en forma de octógono y destinado a complementar baldosas u otro tipo de revestimientos con un espesor total de 4,5 mm, colocado según se indica en la ficha técnica del fabricante.
