# Junta de movimiento de aluminio+EPDM h: 22, 5 mm. Long.: 2, 5 m. color negro nº10

- Propiedad del archivo: CONSTRUNARIO
- Formato: FIEBDC-3/2012
- Programa: Construnario Versión 3.51
- Fecha de los precios: 24/10/2013
- Divisa: EUR

**NJUAL22NE25** m Junta de movimiento de aluminio+EPDM h: 22, 5 mm. Long.: 2, 5 m. color negro nº10
Junta de dilatación prefabricada para absorber los movimientos de las superficies revestidas Novojunta® Metallic aluminio de Emac®. Formada por dos perfiles de aluminio unidos lateralmente a un cuerpo central flexible de EPDM microcelular color negro nº10. Perfil de 2,50 m. de longitud, protegido por un film protector, con alas de fijación troqueladas mediante perforaciones en forma de octógono y destinado a complementar baldosas u otro tipo de revestimientos con un espesor total de 22,5 mm, colocado según se indica en la ficha técnica del fabricante.
