# Junta de movimiento de latón + EPDM h: 15 mm. Long.: 2, 5 m

- Propiedad del archivo: CONSTRUNARIO
- Formato: FIEBDC-3/2012
- Programa: Construnario Versión 3.51
- Fecha de los precios: 24/10/2013
- Divisa: EUR

**NJULA15NA25** m Junta de movimiento de latón + EPDM h: 15 mm. Long.: 2, 5 m.
Junta de dilatación prefabricada para absorber los movimientos de las superficies revestidas Novojunta® Metallic Latón de Emac®. Formada por dos perfiles de latón unidos lateralmente a un cuerpo central flexible de EPDM microcelular color gris nº02 . Perfil de 2,50 m. de longitud, protegido por un film protector, con alas de fijación troqueladas mediante perforaciones en forma de octógono y destinado a complementar baldosas u otro tipo de revestimientos con un espesor total de 15 mm, colocado según se indica en la ficha técnica del fabricante.
