# Junta de movimiento de acero Inox+EPDM h: 10 mm. Long.: 2, 5 m

- Propiedad del archivo: CONSTRUNARIO
- Formato: FIEBDC-3/2012
- Programa: Construnario Versión 3.51
- Fecha de los precios: 24/10/2013
- Divisa: EUR

**NJUAI10NA25** m Junta de movimiento de acero Inox+EPDM h: 10 mm. Long.: 2, 5 m.
Junta de dilatación prefabricada para absorber los movimientos de las superficies revestidas Novojunta® Metallic acero Inoxidable de Emac®. Formada por dos perfiles de acero inoxidable AISI 304 unidos lateralmente a un cuerpo central flexible de EPDM microcelular color gris nº02. Perfil de 2,50 m. de longitud, protegido por un film protector, con alas de fijación troqueladas mediante perforaciones en forma de octógono y destinado a complementar baldosas u otro tipo de revestimientos con un espesor total de 10 mm, colocado según se indica en la ficha técnica del fabricante.
