# Junta de movimiento para perímetros h:10 mm

- Propiedad del archivo: CONSTRUNARIO
- Formato: FIEBDC-3/2012
- Programa: Construnario Versión 3.51
- Fecha de los precios: 24/10/2013
- Divisa: EUR

**NJUPAL10NA** m Junta de movimiento para perímetros h:10 mm.
Junta de dilatación preformada destinada a absorber los movimientos de las superficies en perímetros de instalaciones. Formada por un ala de aluminio natural nº11 y un cuerpo flexible de EPDM microcelular color negro nº10. Perfil de 2,5 m. de longitud, protegido con film protector, con alas de fijación troqueladas mediante perforaciones en forma de octógono y destinado a complementar baldosas u otros revestimientos con un espesor total de 10 mm., colocado según se indica en la ficha técnica del fabricante
