# Junta de movimiento para aristas de aluminio anodizado h: 15 mm

- Propiedad del archivo: CONSTRUNARIO
- Formato: FIEBDC-3/2012
- Programa: Construnario Versión 3.51
- Fecha de los precios: 24/10/2013
- Divisa: EUR

**NJPIAL15PL** m Junta de movimiento para aristas de aluminio anodizado h: 15 mm.
Junta de dilatación prefabricada para aristas destinadas a absorber los movimientos de las superficies revestidas Novojunta® Pilastra de Emac®. Formada por una estructura de aluminio anodizado color plata mate Nº 13 unida a dos cuerpos flexibles de EPDM microcelular. Perfil de 2,50 m. de longitud, protegido por un film protector, con alas de fijación troqueladas mediante perforaciones en forma de octógono y destinado a complementar baldosas u otro tipo de revestimientos con un espesor total de 15 mm, colocado según se indica en la ficha técnica del fabricante.
