# Junta de movimiento para fachadas aluminio anodizado plata mate h:15 mm Long:2, 5m

- Propiedad del archivo: CONSTRUNARIO
- Formato: FIEBDC-3/2012
- Programa: Construnario Versión 3.51
- Fecha de los precios: 24/10/2013
- Divisa: EUR

**NJDEAL15PL** m Junta de movimiento para fachadas aluminio anodizado plata mate h:15 mm Long:2, 5m
Perfil preformado para junta de dilatación Novofachada aluminio de Emac®. Apta para exteriores. Formada por dos perfiles de aluminio unidos lateralmente a un cuerpo central flexible de EPDM microcelular oculto bajo una pletina embellecedora, acabado anodizado plata mate Nº 13. Perfil de 2,50 m. de longitud, protegido por un film protector, con alas de fijación troqueladas mediante perforaciones en forma de octógono, destinado a complementar baldosas u otro tipo de revestimientos con un espesor total de 15 mm, y con una capacidad de movimiento de +/- 1,2 mm, colocado según se indica en la ficha técnica del fabricante.
