# Junta de movimiento decorativa de aluminio h: 41 mm Long.: 2, 5 m

- Propiedad del archivo: CONSTRUNARIO
- Formato: FIEBDC-3/2012
- Programa: Construnario Versión 3.51
- Fecha de los precios: 24/10/2013
- Divisa: EUR

**NJDEAL41NA** m Junta de movimiento decorativa de aluminio h: 41 mm Long.: 2, 5 m
Junta de dilatación prefabricada de diseño decorativo para absorber los movimientos de las superficies revestidas Novojunta Decor® aluminio de Emac®. Formada por dos perfiles de aluminio unidos lateralmente a un cuerpo central flexible de EPDM microcelular oculto bajo una pletina decorativa acabado natural nº11. Perfil de 2,50 m. de longitud, protegido por un film protector, con alas de fijación troqueladas mediante perforaciones en forma de octógono y destinado a complementar baldosas u otro tipo de revestimientos con un espesor total de 41 mm., con movimiento admitido +1,2/-3,5 mm., colocado según se indica en la ficha técnica del fabricante.
