# Junta de movimiento para fachadas acero inoxidable h:12 mm Long:2, 5m

- Propiedad del archivo: CONSTRUNARIO
- Formato: FIEBDC-3/2012
- Programa: Construnario Versión 3.51
- Fecha de los precios: 24/10/2013
- Divisa: EUR

**NJDEAI12NA** m Junta de movimiento para fachadas acero inoxidable h:12 mm Long:2, 5m
Perfil preformado para junta de dilatación Novofachada acero Inoxidable de Emac®. Apta para exteriores. Formada por dos perfiles de acero inoxidable AISI304 unidos lateralmente a un cuerpo central flexible de EPDM microcelular oculto bajo una pletina embellecedora, acabado alto brillo nº16. Perfil de 2,50 m. de longitud, protegido por un film protector, con alas de fijación troqueladas mediante perforaciones en forma de octógono, destinado a complementar baldosas u otro tipo de revestimientos con un espesor total de 12 mm, y con una capacidad de movimiento de +/- 1,2 mm, colocado según se indica en la ficha técnica del fabricante.
