# Junta de movimiento decorativa de a. inox. h: 41 mm Long.: 2, 5 m

- Propiedad del archivo: CONSTRUNARIO
- Formato: FIEBDC-3/2012
- Programa: Construnario Versión 3.51
- Fecha de los precios: 24/10/2013
- Divisa: EUR

**NJDEAI41NA** m Junta de movimiento decorativa de a. inox. h: 41 mm Long.: 2, 5 m
Junta de dilatación prefabricada de diseño decorativo para absorber los movimientos de las superficies revestidas Novojunta Decor® acero Inoxidable de Emac®. Formada por un perfil de acero inoxidable AISI 304 que oculta la zona de movimiento y un perfil de aluminio, unidos lateralmente a un cuerpo central flexible de EPDM microcelular. Perfil de 2,50 m. de longitud, protegido por un film protector, con alas de fijación troqueladas mediante perforaciones en forma de octógono y destinado a complementar baldosas u otro tipo de revestimientos con un espesor total de 41 mm,movimiento admitido +1,2/-3,5 mm., colocado según se indica en la ficha técnica del fabricante.
