# Junta de movimiento decorativa de amplia cara vista. aluminio anodizado h:12 mm. a:28 mm

- Propiedad del archivo: CONSTRUNARIO
- Formato: FIEBDC-3/2012
- Programa: Construnario Versión 3.51
- Fecha de los precios: 24/10/2013
- Divisa: EUR

**NJDEXLAL12PL** m Junta de movimiento decorativa de amplia cara vista. aluminio anodizado h:12 mm. a:28 mm.
Junta de dilatación preformada con diseño decorativo diseñada para absorber los movimientos de las superficies revestidas Novojunta Decor® XL de Emac®. Formada por dos perfiles de aluminio, manteniendo uno de ellos oculta la zona de movimiento, unidos lateralmente a un cuerpo central flexible de EPDM microcelular. Perfil de 2,5 m. de longitud, protegido con film protector, con alas de fijación troqueladas mediante perforaciones en forma de octógono y destinado a complementar baldosas u otro tipo de revestimientos con un espesor total de 12 mm., con movimiento admitido +2/-10 mm., colocado según se indica en la ficha técnica del fabricante.
