# Junta de movimiento en forma de flecha h:85 mm. Long: 2, 5 m

- Propiedad del archivo: CONSTRUNARIO
- Formato: FIEBDC-3/2012
- Programa: Construnario Versión 3.51
- Fecha de los precios: 24/10/2013
- Divisa: EUR

**NJFAL85NA** m Junta de movimiento en forma de flecha h:85 mm. Long: 2, 5 m.
Junta de dilatación prefabricada en forma de flecha para absorber los movimientos de las superficies revestidas Novojunta® Metallic Flecha de Emac®. Compuesta por dos perfiles de aluminio unidos lateralmente a un cuerpo central flexible de caucho EPDM microcelular color gris nº02. Perfil de 2,50 m. de longitud con superficie lateral serrada, protegido por un film protector y una altura total de 85 mm, movimiento admitido +1,2/-3,5 mm., colocado según se indica en la ficha técnica del fabricante.
