# Junta de movimiento decorativa en forma de flecha h: 50 mm

- Propiedad del archivo: CONSTRUNARIO
- Formato: FIEBDC-3/2012
- Programa: Construnario Versión 3.51
- Fecha de los precios: 24/10/2013
- Divisa: EUR

**NJDFAI50NA** m Junta de movimiento decorativa en forma de flecha h: 50 mm.
Junta de dilatación prefabricada en forma de flecha de diseño decorativo para absorber los movimientos de las superficies revestidas Novojunta Decor® Flecha acero Inoxidable de Emac®. Formada por un perfil de acero inoxidable AISI 304 que oculta la zona de movimiento y un perfil de aluminio unidos lateralmente a un cuerpo central flexible de EPDM microcelular. Perfil de 2,50 m. de longitud, protegido por un film protector, con superficies laterales dentadas y una altura total de 50 mm, movimiento admitido +1,2/-3,5 mm., colocado según se indica en la ficha técnica del fabricante.
