# Junta de movimiento para perímetros en aluminio + corcho técnico natural h: 10 mm

- Propiedad del archivo: CONSTRUNARIO
- Formato: FIEBDC-3/2012
- Programa: Construnario Versión 3.51
- Fecha de los precios: 24/10/2013
- Divisa: EUR

**NJCKP10NA** m Junta de movimiento para perímetros en aluminio + corcho técnico natural h: 10 mm.
Junta de dilatación prefabricada para absorber los movimientos de las superficie revestidas en perímetros de instalaciones Novojunta Metal-Cork® Perimetral de Emac®. Formada por un perfil de aluminio natural nº11, unido lateralmente a un cuerpo central flexible de corcho técnico natural. Perfil de 2,5 m. de longitud, protegido con film protector, con alas de fijación troqueladas mediante perforaciones en forma de octógonos y destinado a complementar baldosas u otro tipo de revestimientos con un espesor total de 10 mm., con movimiento admitido +2,3/-4,5 mm., colocado según se indica en la ficha técnica del fabricante.
