# Perfil de inducción del fraccionamiento para juntas de control

- Propiedad del archivo: CONSTRUNARIO
- Formato: FIEBDC-3/2012
- Programa: Construnario Versión 3.51
- Fecha de los precios: 24/10/2013
- Divisa: EUR

**NJPHOR40GR25** m Perfil de inducción del fraccionamiento para juntas de control
Perfil de inducción del fraccionamiento para soleras de hormigón. Fabricado en PVC color gris, su diseño facilita la fisuración controlada del homigón. Colocación según se indica en la ficha técnica del fabricante.
