# Perfil tapajuntas de aluminio y EPDM h: 20 mm. long: 2.5 m

- Propiedad del archivo: CONSTRUNARIO
- Formato: FIEBDC-3/2012
- Programa: Construnario Versión 3.51
- Fecha de los precios: 24/10/2013
- Divisa: EUR

**NJPDAL2070** m Perfil tapajuntas de aluminio y EPDM h: 20 mm. long: 2.5 m.
Perfil tapajuntas con función de dilatación para juntas estructurales Novojunta Pro® Decor de Emac®. Fabricado en aluminio color natural con un cuerpo flexible de caucho EPDM microcelular insertado de color negro. Perfil de 2,50 m. de longitud montado para la instalación, protegido por un film protector, con superficie vista estriada y superficies laterales dentadas, con un movimiento admitido de +/- 1,7 mm. en anchos de junta de 16 mm. , destinado a cubrir anchos de junta estructural de hasta 30 mm. como máximo y con una altura total de 20 mm., colocado según se indica en la ficha técnica del fabricante.
