# Junta estructural prefabricada de aluminio + caucho a: 34 mm

- Propiedad del archivo: CONSTRUNARIO
- Formato: FIEBDC-3/2012
- Programa: Construnario Versión 3.51
- Fecha de los precios: 24/10/2013
- Divisa: EUR

**NJPADAL2087** m Junta estructural prefabricada de aluminio + caucho a: 34 mm.
Junta de movimiento prefabricada para cubrir juntas estructurales Novojunta Pro® Antideslizante de Emac®. Formada por dos perfiles vistos de aluminio, con superficie estriada insertados a un cuerpo central flexible de caucho EPDM color negro. Perfil de 2,50 m. de longitud montado para la instalación, protegido por un film protector y con orificios avellanados para el anclaje mecánico, con movimiento admitido de +/- 5 mm. y superficie vista total de 87 mm., destinado a cubrir anchos de junta estructural de hasta 34 mm. como máximo y con una altura total de 20 mm., colocado según se indica en la ficha técnica del fabricante.
