# Junta perimetral prefabricada de aluminio+caucho a: 42mm h: 20mm

- Propiedad del archivo: CONSTRUNARIO
- Formato: FIEBDC-3/2012
- Programa: Construnario Versión 3.51
- Fecha de los precios: 24/10/2013
- Divisa: EUR

**NJPPS2042** m Junta perimetral prefabricada de aluminio+caucho a: 42mm h: 20mm
Junta de movimiento perimetral prefabricada para cubrir juntas estructurales o de interrupción con la solera Novojunta Pro® Perimetral de Emac®. Formada por dos perfiles de aluminio insertados a un cuerpo flexible de caucho EPDM color negro. Perfil de 2,50 m. de longitud montado para la instalación, protegido por un film protector, con ala de fijación troquelada mediante perforaciones en forma de octógono y orificios avellanados en los perfiles superiores para el anclaje mecánico, con un movimiento admitido de +/- 7 mm., destinado a cubrir anchos de junta estructural de hasta 42 mm. como máximo y a complementar baldosas u otro tipo de revestimientos con un espesor total de 20 mm., colocado según se indica en la ficha técnica del fabricante.
