# Refuerzo para mejorar capacidad de cargas de Novojunta Pro® aluminio de a:34mm, h: 35 y 50mm

- Propiedad del archivo: CONSTRUNARIO
- Formato: FIEBDC-3/2012
- Programa: Construnario Versión 3.51
- Fecha de los precios: 24/10/2013
- Divisa: EUR

**NJPALRE26** m Refuerzo para mejorar capacidad de cargas de Novojunta Pro® aluminio de a:34mm, h: 35 y 50mm
Pieza de refuerzo central para aumentar la capacidad de admisión de carga de la Novojunta Pro® aluminio de Emac®. Fabricada en aluminio. Pieza de 2,5 m. de longitud y ancho de base igual a 26 mm, destinada complementar Novojuntas® Pro aluminio de alturas h: 35 mm. y h: 50 mm. y anchos de a :30 mm. y a: 40 mm., colocada según se indica en la ficha técnica del fabricante.
