# Pletina de alineamiento para instalación de Novojunta Pro® aluminio

- Propiedad del archivo: CONSTRUNARIO
- Formato: FIEBDC-3/2012
- Programa: Construnario Versión 3.51
- Fecha de los precios: 24/10/2013
- Divisa: EUR

**NJPALALI** m Pletina de alineamiento para instalación de Novojunta Pro® aluminio
Pletina de alineamiento para instalación de perfiles Novojunta Pro® aluminio a:34 mm. h: 35 y 50 mm.consecutivos. La pieza facilita la colocación de perfiles consecutivos de forma uniforme y alineada. Incluye dos pletinas de 0,5 m. de longitud.
