# Junta estructural prefabricada de aluminio anodizado h: 20 mm. a: 50 mm

- Propiedad del archivo: CONSTRUNARIO
- Formato: FIEBDC-3/2012
- Programa: Construnario Versión 3.51
- Fecha de los precios: 24/10/2013
- Divisa: EUR

**NJPMAL2071PL** m Junta estructural prefabricada de aluminio anodizado h: 20 mm. a: 50 mm.
Junta de movimiento prefabricada para cubrir juntas estructurales Novojunta Pro® Móvil de Emac®. Fabricada en aluminio anodizado, formada por dos perfiles unidos lateralmente a dos piezas centrales acopladas y articuladas, de color plata mate. Perfil de 2,50 m. de longitud montado para la instalación, protegido por un film protector, con alas de fijación troqueladas mediante perforaciones en forma de octógono y separador asegurador de la distancia de acople, con un movimiento admitido de +/- 5 mm., destinado a cubrir anchos de junta estructural de hasta 50 mm. como máximo y a complementar baldosas u otro tipo de revestimientos con un espesor total de 20 mm., colocado según se indica en la ficha técnica del fabricante con posibilidad de complementar con la membrana de estanqueidad de 170 mm.
