# Junta de movimiento preformada de colocación superpuesta fabricada en aluminio para juntas estructurales

- Propiedad del archivo: CONSTRUNARIO
- Formato: FIEBDC-3/2012
- Programa: Construnario Versión 3.51
- Fecha de los precios: 24/10/2013
- Divisa: EUR

**NJPAL30PL25** m Junta de movimiento preformada de colocación superpuesta fabricada en aluminio para juntas estructurales.
Junta de movimiento preformada para cubrir juntas estructurales Novojunta Pro® AL30 de Emac®. Fabricada en aluminio anodizado, formada por dos perfiles de colocación superpuesta avellanados para su fijación, unidos lateralmente por una rótula a dos piezas centrales acopladas y articuladas, de color plata mate nº13. Perfil de 2,50 m. de longitud montado para la instalación, protegido por un film protector, con un movimiento admitido horizontal de +/- 4,7 mm. y vertical de 5 mm., destinado a cubrir anchos de junta estructural de hasta 30 mm. como máximo y a complementar baldosas u otro tipo de revestimientos de distintos espesores, colocado según se indica en la ficha técnica del fabricante, con posibilidad de optar por junta perimetral de la misma familia.
