# Tapajuntas de aluminio anodizado a:80 mm

- Propiedad del archivo: CONSTRUNARIO
- Formato: FIEBDC-3/2012
- Programa: Construnario Versión 3.51
- Fecha de los precios: 24/10/2013
- Divisa: EUR

**NTGTAL80PL** m Tapajuntas de aluminio anodizado a:80 mm.
Perfil para cubrir juntas estructurales Novotapajunta GTA de Emac®. Fabricado en aluminio anodizado acabado plata mate nº13. Perfil de 2,50 m. de longitud, con cara vista estriada antideslizante de 80 mm., para anchos de junta de hasta 4 cm. y soporte de cargas ligeras, colocado según se indica en la ficha técnica del fabricante.
