# Tapajuntas de aluminio anodizado a:80 mm. con adhesivo

- Propiedad del archivo: CONSTRUNARIO
- Formato: FIEBDC-3/2012
- Programa: Construnario Versión 3.51
- Fecha de los precios: 24/10/2013
- Divisa: EUR

**NTGTAL80PLAD** m Tapajuntas de aluminio anodizado a:80 mm. con adhesivo
Perfil para cubrir juntas estructurales Novotapajunta GTA de Emac®. Fabricado en aluminio anodizado acabado plata mate nº13. Perfil de 2,50 m. de longitud, con bandas adhesivas para su colocación, cara vista estriada antideslizante de 80 mm., para anchos de junta de hasta 4 cm. y soporte de cargas ligeras, colocado según se indica en la ficha técnica del fabricante.
