# Tapajuntas de acero inoxidable 80 mm

- Propiedad del archivo: CONSTRUNARIO
- Formato: FIEBDC-3/2012
- Programa: Construnario Versión 3.51
- Fecha de los precios: 24/10/2013
- Divisa: EUR

**NTTXAI80NA** m Tapajuntas de acero inoxidable 80 mm.
Perfil para cubrir juntas estructurales Novotapajunta TX de Emac®. Fabricado en acero inoxidable AISI 304 acabado alto brillo nº16. Perfil de 2,50 m. de longitud, con cara vista a:80 mm., para anchos de junta de hasta 3 cm. y soporte de cargas ligeras, colocado según se indica en la ficha técnica del fabricante. *Consultar precio
