# Tapajuntas de acero inoxidable 180 mm

- Propiedad del archivo: CONSTRUNARIO
- Formato: FIEBDC-3/2012
- Programa: Construnario Versión 3.51
- Fecha de los precios: 24/10/2013
- Divisa: EUR

**NTGTXAI180NA** m Tapajuntas de acero inoxidable 180 mm.
Perfil para cubrir juntas estructurales Novotapajunta GTX de Emac®. Fabricado en acero inoxidable AISI 304 acabado alto brillo nº16. Perfil de 2 m. de longitud, con cara vista a:180 mm., para anchos de junta de hasta 9 cm. y soporte de cargas medias. Con agujeros avellanados para fijación mecánica en un lateral, colocado según se indica en la ficha técnica del fabricante. *Consultar precio
