# Mini escocia antibacteriana blanca h:12 mm a:7, 6 mm long:2, 5 m

- Propiedad del archivo: CONSTRUNARIO
- Formato: FIEBDC-3/2012
- Programa: Construnario Versión 3.51
- Fecha de los precios: 24/10/2013
- Divisa: EUR

**NEXSAL7BL25** u Mini escocia antibacteriana blanca h:12 mm a:7, 6 mm long:2, 5 m
Perfil de reducida caravista en forma de media caña cóncava para evitar ángulos rectos internos Novoescocia® XS antibacteriana de Emac®. Fabricada en aluminio con acabado blanco brillo antibacteriano. Perfil de 2,50 m. de longitud, con ala de fijación troquelada mediante perforaciones en forma de octógono para su instalación durante el embaldosado, caravista a: 7,6 mm. y destinado a complementar baldosas u otro tipo de revestimientos con un espesor total de 12 mm, colocado según se indica en la ficha técnica del fabricante.
