# Mini escocia antibacteriana metalizada h:12 mm a:15, 3 mm long:2, 5 m

- Propiedad del archivo: CONSTRUNARIO
- Formato: FIEBDC-3/2012
- Programa: Construnario Versión 3.51
- Fecha de los precios: 24/10/2013
- Divisa: EUR

**NEMMAL12ME25** u Mini escocia antibacteriana metalizada h:12 mm a:15, 3 mm long:2, 5 m
Perfil de reducida caravista en forma de media caña cóncava para evitar ángulos rectos internos Novoescocia® S antibacteriana de Emac®. Fabricada en aluminio con acabado metalizado antibacteriano. Perfil de 2,50 m. de longitud, con ala de fijación troquelada mediante perforaciones en forma de octógono para su instalación durante el embaldosado y caravista de 15,3 mm.. Destinado a complementar baldosas u otro tipo de revestimientos con un espesor total de 12 mm, colocado según se indica en la ficha técnica del fabricante y con la posibilidad de complementar con las piezas de ángulo para evitar el inglete.
