# Escocia "slim" blanco mate antibact. h: 4, 5 mm a: 15, 3 mm long: 2, 5 m

- Propiedad del archivo: CONSTRUNARIO
- Formato: FIEBDC-3/2012
- Programa: Construnario Versión 3.51
- Fecha de los precios: 24/10/2013
- Divisa: EUR

**NEMMAL45BM25** u Escocia "slim" blanco mate antibact. h: 4, 5 mm a: 15, 3 mm long: 2, 5 m
Perfil para revestimientos microespesorados, de reducida caravista en forma de media caña cóncava, para evitar ángulos rectos internos Novoescocia® Slimm antibacteriana de Emac®. Fabricada en aluminio con acabado blanco mate antibacteriano. Perfil de 2,50 m. de longitud, con ala de fijación troquelada mediante perforaciones en forma de octógono para su instalación durante el embaldosado. Cara vista a: 15,3 mm. Destinado a complementar baldosas u otro tipo de revestimientos con un espesor total de 4,5 mm, colocado según se indica en la ficha técnica del fabricante y con la posibilidad de complementar con las piezas de ángulo para evitar el inglete.
