# Mini escocia metalizado antibacteriano a: 15, 3 mm long: 2, 5 m

- Propiedad del archivo: CONSTRUNARIO
- Formato: FIEBDC-3/2012
- Programa: Construnario Versión 3.51
- Fecha de los precios: 24/10/2013
- Divisa: EUR

**NE4MAL11ME25** u Mini escocia metalizado antibacteriano a: 15, 3 mm long: 2, 5 m
Perfil de reducida caravista en forma de media caña cóncava para evitar ángulos rectos internos Novoescocia® 4 Mini antibacteriana de Emac®. Fabricada en aluminio con acabado metalizado antibacteriano. Perfil de 2,50 m. de longitud con superficie de fijación estriada, altura h:11 mm y caravista a: 15,3 mm, para su instalación una vez finalizado el alicatado, colocado según se indica en la ficha técnica del fabricante y con la posibilidad de complementar con las piezas de ángulo para evitar el inglete.
