# Escocia reversible de aluminio blanca a: 40mm h: 7mm Long: 2, 5m

- Propiedad del archivo: CONSTRUNARIO
- Formato: FIEBDC-3/2012
- Programa: Construnario Versión 3.51
- Fecha de los precios: 24/10/2013
- Divisa: EUR

**NE2AL50BL25** u Escocia reversible de aluminio blanca a: 40mm h: 7mm Long: 2, 5m
Perfil reversible en forma de media caña para evitar ángulos rectos internos y externos Novoescocia® 2 de Emac®. Fabricada en aluminio color blanco Nº 01. Perfil de 2,50 m. de longitud, con caravista a: 40 mm y destinado a complementar baldosas u otro tipo de revestimientos con un espesor total desde 7 mm, para su instalación durante el embaldosado, colocado según se indica en la ficha técnica del fabricante y con la posibilidad de complementar con las piezas de ángulo para evitar el inglete.
