# Escocia de PVC post-alicatado a: 61 mm h: 40 mm Long: 2, 5 m

- Propiedad del archivo: CONSTRUNARIO
- Formato: FIEBDC-3/2012
- Programa: Construnario Versión 3.51
- Fecha de los precios: 24/10/2013
- Divisa: EUR

**NE3PV50BL25** u Escocia de PVC post-alicatado a: 61 mm h: 40 mm Long: 2, 5 m
Perfil en forma de media caña cóncava, para evitar ángulos rectos internos Novoescocia® 3 de Emac®. Fabricada en PVC Nº 01. Perfil de 2,50 m. de longitud formado por una base sólida y un perfil en forma de T con anclaje dentando para su instalación una vez finalizado el embaldosado, cara vista a: 61 mm. y altura h: 40 mm, colocado según se indica en la ficha técnica del fabricante.
