# Escocia de acero inox. post-alicatado a: 38mm h: 27mm Long: 2, 5m

- Propiedad del archivo: CONSTRUNARIO
- Formato: FIEBDC-3/2012
- Programa: Construnario Versión 3.51
- Fecha de los precios: 24/10/2013
- Divisa: EUR

**NE4AI40NA** u Escocia de acero inox. post-alicatado a: 38mm h: 27mm Long: 2, 5m
Perfil en forma de media caña cóncava para evitar ángulos rectos internos Novoescocia® 4 acero Inoxidable de Emac®. Fabricada en acero inoxidable AISI 304 acabado alto brillo Nº 16. Perfil de 2,50 m. de longitud con superficie de fijación estriada, altura h: 27 mm y caravista a: 38 mm, para su instalación una vez finalizado el alicatado, colocado según se indica en la ficha técnica del fabricante y con la posibilidad de complementar con las piezas de ángulo para evitar ingletes.
