# Escocia post-alicatado acero inox a: 40mm h: 7mm Long: 2, 5m

- Propiedad del archivo: CONSTRUNARIO
- Formato: FIEBDC-3/2012
- Programa: Construnario Versión 3.51
- Fecha de los precios: 24/10/2013
- Divisa: EUR

**NE5AI22NA** u Escocia post-alicatado acero inox a: 40mm h: 7mm Long: 2, 5m
Perfil en forma de media caña cóncava, para evitar ángulos rectos internos Novoescocia® 5 acero Inoxidable de Emac®. Fabricada en acero inoxidable AISI 304 Nº 16. Perfil de 2,50 m. de longitud, con ala de fijación troquelada mediante perforaciones en forma de octógono para su instalación durante el embaldosado, cara vista a: 22 mm. y destinado a complementar baldosas u otro tipo de revestimientos con un espesor total de 10 mm, colocado según se indica en la ficha técnica del fabricante.
