# Escocia pre-alicatado de aluminio blanco a:22mm h:11mm long:2, 5m

- Propiedad del archivo: CONSTRUNARIO
- Formato: FIEBDC-3/2012
- Programa: Construnario Versión 3.51
- Fecha de los precios: 24/10/2013
- Divisa: EUR

**NE5AL22BL** u Escocia pre-alicatado de aluminio blanco a:22mm h:11mm long:2, 5m
Perfil en forma de media caña cóncava, para evitar ángulos rectos internos Novoescocia®5 aluminio de Emac®. Fabricada en PVC color blanco Nº 01. Perfil de 2,50 m. de longitud, con ala de fijación troquelada mediante perforaciones en forma de octógono para su instalación durante el embaldosado, cara vista a: 22 mm. y destinado a complementar baldosas u otro tipo de revestimientos con un espesor total de 11 mm, colocado según se indica en la ficha técnica del fabricante y con la posibilidad de complementar con las piezas de ángulo para evitar el inglete.
