# Perfil para bañeras blanco pre-alicatado a: 30 mm Long: 2, 5 m

- Propiedad del archivo: CONSTRUNARIO
- Formato: FIEBDC-3/2012
- Programa: Construnario Versión 3.51
- Fecha de los precios: 24/10/2013
- Divisa: EUR

**NB2PV00BL25** m Perfil para bañeras blanco pre-alicatado a: 30 mm Long: 2, 5 m
Perfil de forma ligeramente cóncava para evitar ángulos rectos internos en bañeras o similares Novobañera® 2a de Emac®. Fabricada en co-extrusión de PVC color blanco Nº 01. Perfil de 2,50 m. de longitud, con ala de fijación especial para ser introducida entre el alicatado y la bañera o encimera durante la obra, caravista a: 30 mm., y remates de estanqueidad flexibles para evitar filtraciones, colocado según se indica en la ficha técnica del fabricante y con la posibilidad de complementar con las piezas de rincón para evitar el inglete y tapa para el remte.
