# Perfil para bañera beige pergamon post-alicatado a:28mm Long:2, 5m

- Propiedad del archivo: CONSTRUNARIO
- Formato: FIEBDC-3/2012
- Programa: Construnario Versión 3.51
- Fecha de los precios: 24/10/2013
- Divisa: EUR

**NB2BPVBP25** m Perfil para bañera beige pergamon post-alicatado a:28mm Long:2, 5m
Perfil de forma ligeramente cóncava para evitar ángulos rectos internos en bañeras o similares Novobañera® 2b de Emac®. Fabricada en co-extrusión de PVC color beige pergamon Nº 25. Perfil de 2,50 m. de longitud, caravista a: 28 mm. y remates de estanqueidad flexibles para evitar filtraciones, para su instalación una vez finalizado el alicatado, colocado según se indica en la ficha técnica del fabricante y con la posibilidad de complementar con las piezas de rincón para evitar el inglete y tapa para el remte.
