# Perfil para evitar humedades en bañeras blanco a:14mm Long:2, 5m

- Propiedad del archivo: CONSTRUNARIO
- Formato: FIEBDC-3/2012
- Programa: Construnario Versión 3.51
- Fecha de los precios: 24/10/2013
- Divisa: EUR

**NB1NPVBL25** m Perfil para evitar humedades en bañeras blanco a:14mm Long:2, 5m
Perfil para evitar esquinas interiores en bañeras o similares Novobañera® 3 de Emac®. Fabricada en co-extrusión de PVC color blanco Nº 01. Perfil de 2,50 m. de longitud, caravista a: 14 mm. y remates de estanqueidad flexibles para evitar filtraciones y humedades en la junta de alicatado, para su instalacióndurante el embaldosado o una vez finalizado el alicatado, colocado según se indica en la ficha técnica del fabricante.
