# Set de soportes magnéticos para tapas de registro con alicatado

- Propiedad del archivo: CONSTRUNARIO
- Formato: FIEBDC-3/2012
- Programa: Construnario Versión 3.51
- Fecha de los precios: 24/10/2013
- Divisa: EUR

**N-TRAPSTD** m Set de soportes magnéticos para tapas de registro con alicatado
Set de imanes+pletinas para convertir azulejos en tapas de registro Novotrap de Emac®. Compuesto de set de piezas fabricadas en acero + imanes, instalables en cualquier pieza cerámica para construir tapas de registro, cajas secretas o esconder llaves de paso detrás del propio alicatado. Colocado según se indica en la ficha técnica del fabricante.
