# Perfil vierteaguas con goterón a:75 mm. h:10 mm. Óxido gris

- Propiedad del archivo: CONSTRUNARIO
- Formato: FIEBDC-3/2012
- Programa: Construnario Versión 3.51
- Fecha de los precios: 24/10/2013
- Divisa: EUR

**NLVLXAL75OG25** m Perfil vierteaguas con goterón a:75 mm. h:10 mm. Óxido gris
Perfil vierteaguas para remate de terrazas, balcones y alféizares Novovierteaguas GT de Emac® fabricado en aluminio lacado óxido gris nº147. Perfil de 2,5 m. de longitud, con amplia ala de fijación troquelada con grandes perforaciones en forma de octógono para su instalación durante el alicatado, cara vista a:75 mm., con exclusivo goterón que mejora su eficacia como vierteaguas, destinado al remate de terrazas, balcones y alféizares revestidos con baldosas u otros revestimientos de espesor total 10 mm. , colocado según se indica en la ficha técnica del fabricante y con posibilidad de completar la instalación con piezas de ángulo exterior y de unión.
