# Perfil vierteaguas anod. plata brillo h:10mm ala:45mm Long:2, 5m

- Propiedad del archivo: CONSTRUNARIO
- Formato: FIEBDC-3/2012
- Programa: Construnario Versión 3.51
- Fecha de los precios: 24/10/2013
- Divisa: EUR

**NVIAL10PB** m Perfil vierteaguas anod. plata brillo h:10mm ala:45mm Long:2, 5m
Perfil redondeado para el remate de alféizares de ventanas alicatadas, con cerámica u otro tipo de material, con goterón en la parte inferior Novovierteaguas de Emac®. Fabricado en aluminio anodizado acabado plata brillo Nº 12. Perfiles de 2,50 m. de longitud con ala de fijación troquelada mediante perforaciones en forma de octógono de 45 mm. y destinado a complementar baldosas u otro tipo de revestimientos con un espesor total de 10 mm, colocado según se indica en la ficha técnica del fabricante y con posibilidad de complementar con las tapas finales y piezas de ángulo para evitar ingletes.
