# Balastos lámparas fluorescentes T8 BE-436-2 3-4x36W(T8-TCL)-24W(T5)

- Propiedad del archivo: CONSTRUNARIO
- Formato: FIEBDC-3/2012
- Programa: Construnario Versión 1.9
- Fecha de los precios: 28/04/2014
- Divisa: EUR

**9640008-ELT** u Balastos lámparas fluorescentes T8 BE-436-2 3-4x36W(T8-TCL)-24W(T5)
Balastos electrónicos de alta frecuencia con precalentamiento de cátodos y alto factor de potencia, para lámparas fluorescentes T8 BE-436-2 3-4x36W(T8-TCL)-24W(T5). Indice EEI A2 Peso 0,375 Kg. Dimensiones (anchoxaltoxlargo) 40x28x360 mm Anclaje 350 De uso interior. A incorporar. Los modelos para dos o más lámparas alimentan las lámparas en serie. Conforme Œ Certificados.
